# Syspro-Thermowand GW V4.10
Leistungsbeschreibung (GAEB 90, DA81)
Projektbezeichnung: Syspro-Thermowand  GW V4.10
Währung: EUR

## LV-Bezeichnung
Datum: 26.10.20

### 02 Syspro-Thermowand

**Liefern von Syspro-Thermowänden**
Halbfertigteile wie folgt:

nach gültigem Zulassungsbescheid Z-15.2-162  und nach
DIN EN 1992-1-1 zusammen mit DIN EN 1992-1-1/NA  mit
schalungsseitig glatten Betonoberflächen  aus 2 Schalen
und mit folgendem Aufbau bei einer Wandstärke von
30 cm / 36.5 cm / 40 cm / 45 cm.
Maximale Elementgröße 9,00 m x 3,50 m
Abrechnungsfläche ist das umschriebene Rechteck beider
Schalen. Abzüglich Aussparungsflächen > 2,5 m²

1. Außenschale: 7 cm in C 35/45
2. Wärmedämmung liefern und einbauen nach Wahl des AG
(PF022, EPS035, EPS032, XPS035, XPS027, MW 040)
(d=4÷20 cm)
3. Kernbeton bauseits 12 - 28 cm
4. Innenschale  6cm in C 25/30 XC1

Die Oberflächen sind nach entsprechender Vorbehandlung
streich- und tapezierfähig nach DIN 18217.
Eine Sichtbetonoptik kann mit bauseitiger
Oberflächennachbehandlung erreicht werden.

Mit einzukalkulieren sind:
- Lieferung frei Baustelle
(befahrbar mit allen erforderlichen Spezialfahrzeugen;
Innenlader-Abstellfläche beachten:
30 m x 3 m je Palette, eben, gerade,waagrecht,
befestigt);
- Ausführung der Montage und anfertigen der
Produktionspläne auf Basis bauseitiger
Ausführungspläne;
- Lieferung und Einbau der vollflächig innen liegenden
Dämmung;
- betoniersteife Öffnungsabschalung;
- Zuschlag für Edelstahldiagonale der
Edelstahlgitterträger (Schalenverbund durch
Edelstahlgitterträger);
- Transportanker und 2 Stück Montagehülsen je Element;

Nicht einzukalkulieren sind:
- Krangestellung;
- Abladen;
- Montage;
- Ortbeton-, Verguss- oder Verfugungsarbeiten;
- Einbauteile und Abschalungen;
- Betonstahl und Gitterträger.

Weitere Detaillösungen und Sonderlösungen nach
Ergänzungspreisliste in gesonderter Position.

#### 02.01 BETON - Aufpreis

**02.01.10 Zulage für die Erhöhung der Schalendicke pro cm**
Einheit: m²

**02.01.20 Zulage für die Erhöhung der Betongüte auf C35/45 pro cm**
Einheit: m²

#### 02.02 BEWEHRUNG-Aufpreis

**02.02.01 Betonstahl eingebaut**
nach statischen und konstruktiven Erfordernissen.
Abrechnung auf Grundlage der Stahlliste des
Herstellers.
Einheit: kg

**02.02.10 Zulage für eingebaute Gitterträger**
Einheit: kg

**02.02.20 Zulage für gebogenen Stahl, Bügel usw.**
Einheit: kg

**02.02.30 Zulage für werkseitigen Einbau der 3. Bewehrungslage**
Einheit: m²

#### 02.03 SCHALUNG - Aufpreis

**02.03.10 Zuschlag für Schrägabschalung (pro lfm. Schale)**
Einheit: lfm

**02.03.20 Zulage für Wandhöhen > 5,5 m**
Einheit: m²

**02.03.30 Zulage für Kleinelemente von 2,5m² bis 6,0 m²**
Einheit: m²

**02.03.31 Zulage für Kleinelemente < 2,5 m²**
Einheit: Stk

**02.03.40 Zulage für Wandstärken abweichend von 30/ 36,5/ 40/ 45cm**
Einheit: m²

**02.03.50 Zulage für rechteckige Öffnungen pro Schale bis 0,30 m²**
Einheit: Stk

**02.03.60 Zulage für runde Öffnungen pro Schale bis 0,30 m²**
Einheit: Stk

**02.03.61 Zulage für runde Öffnungen pro Schale > 0,30 m²**
Einheit: m²

#### 02.04 EINBAUTEILE - Lieferung und Einbau

**02.04.20 Erdungsfestpunkt M10/12**
Einheit: Stk

**02.04.21 Erdungsrundstahl VA, bis max. 10 mm**
Einheit: lfm

**02.04.25 KG Rohr DN200 mm**
Einheit: Stk

**02.04.26 KG Rohr DN250 mm + 300 mm**
Einheit: Stk

**02.04.30 Elektro-Dosen, Typ Kaiser 1263-60 oder gleichwertig**
Einheit: Stk

**02.04.32 Elektro-Leerrohre ohne Zugdraht DN 25 mm**
Einheit: lfm

**02.04.33 Elektro-Leerrohre ohne Zugdraht DN 32 mm**
Einheit: lfm

**02.04.34 Elektro-Leerrohre ohne Zugdraht DN 50 mm**
Einheit: lfm

**02.04.40 Maueranschlussschiene, Typ____z.B. HMS oder glw.**
Einheit: lfm

**02.04.41 Ankerschiene, Länge bis 30 cm, Typ___z.B. HTA oder glw.**
Einheit: Stk

**02.04.42 Ankerschiene, Länge ab 31 cm, Typ___z.B. HTA oder glw.**
Einheit: lfm

**02.04.50 Rückbiegeanschluss, Typ___, Breite bis___mm z.B. HBT oder glw.**
Einheit: lfm

**02.04.80 ACO-Therm Leibungsrahmen ohne Flügel, Wandstärke 30 cm: __x__ mm**
Einheit: Stk

**02.04.84 ACO-Therm Leibungsrahmen ohne Flügel, Wandstärke 36,5 + 40 cm: __x__ mm**
Einheit: Stk

#### 02.05 ZUBEHÖR - Lieferung

**02.05.10 Beton-Kegel zum Schließen der Aussparungen für Anker/ Stützen**
Einheit: Stk

**02.05.11 Edelstahl-Abdeckstopfen M16 inkl. Ankerhülse Edelstahl RD 16**
Einheit: Stk

**02.05.15 Kompriband, ISO-Bloco ONE, schwarz, Breite 54 mm, Fugenbreite 5-30mm**
Einheit: lfm

**02.05.20 ACO-Therm, Kippflügeleinsätze Isolierglas (Ug 3,3) ___x___ mm**
Einheit: Stk

**02.05.24 ACO-Therm, Dreh / Kipp - Flügeleinsätze Isolierglas (WSG Ug 0,6) ___x___ m**
StL-Nr. 2
Einheit: Stk

USt %: 19,00
